# Maler REP EPA
Angebotsaufforderung (GAEB 90, DA83)
Währung: EUR

## REP-EPA Anstricharbeiten
Datum: 17.02.25

*Hinweis*
A) ALLGEMEINE VORBEMERKUNGEN FÜR EINHEITSPREISABKOMMEN
(S-EPA)
=======================================================
==========

A1) ALLGEMEINES

In den Positionen dieses Leistungsverzeichnisses sind
Wohnungsmodernisierungen beschrieben.

Dem Einheitspreisabkommen liegen die "Zusätzliche
Vertragsbedingungen für die Ausführung von
Bauleistungen (Z-VOB/B)" der Covivio Immobilien GmbH
zugrunde. Für sich auf dieses EPA beziehende
Einzelaufträge (Leistungsabrufe) gelten die
Vertragsbedingungen in jedem Einzelfall als vereinbart.
Sofern zukünftig als Ersatz für die aktuell gültigen
Z-VOB/B mit dem Auftragnehmer (AN) neue Z-VOB/B
vereinbart werden, gelten für nach Gültigkeitsbeginn
die neuen Z-VOB/B beauftragte Leistungen ausschließlich
die neuen Z-VOB/B.

Für nach diesem Einheitspreisabkommen ausgeführte
Leistungen gelten, ergänzend zur den jeweiligen
Leistungsbeschreibungen der einzelnen Positionen, bei
evtl. Widersprüchen in nachfolgend genannter
Reihenfolge, folgende Bedingungen:

1. diese "allgemeine Vorbemerkungen für
Einheitspreisabkommen" (A)
2. die sich anschließenden "allgemeine technische
Vorbemerkungen" (B)
3. die sich anschließenden "besondere technische
Vorbemerkungen" (für dieses Gewerk) (C)
4. die "Zusätzliche Vertragsbedingungen für die
Ausführung von Bauleistungen Z-VOB/B"
5. Baustellenordnung der Covivio Immobilien GmbH in der
jeweils gültigen Fassung

Mit Unterzeichnung des EPA erklärt der AN, dass von ihm
sämtliche gesetzlichen, behördlichen und Beruf
genossenschaftlichen Auflagen erfüllt werden, die zur
Ausführung der im EPA beschriebenen Leistungen
erforderlich sind.

Es dürfen nur solche Materialien verwendet werden, über
die der AN das uneingeschränkte Eigentumsrecht besitzt
und die vollkommen frei von Rechten Dritter sind.

Für die Ausführung der Arbeiten ist Fachpersonal in
ausreichender Zahl einzusetzen. Hierbei ist darauf zu
achten, dass für die Ausführung sämtlicher Arbeiten
unsere Baustellenordnung in der jeweils gültigen
Fassung zu beachten ist, die dem ausführenden
Fachpersonal in geeigneter Form zur Kenntnis zu geben
ist.

Der Einsatz von Subunternehmern ist grundsätzlich nicht
erlaubt.

A2) KUNDENDIENST

Die Arbeiten werden in bewohnten Häusern ausgeführt.

Der Auftraggeber (AG) erwartet vom AN tatkräftige
Unterstützung bei den Bemühungen, berechtigten
Mieterwünschen zu entsprechen. Dazu gehören
insbesondere folgende Verpflichtungen:

1)  Alle Handwerker/Mitarbeiter des AN haben die
Verpflichtung, Kunden (Mietern) höflich und hilfsbereit
zu begegnen. In Gesprächen mit den Mietern ist das
Bemühen von Covivio Immobilien, um einen verbesserten
Kundendienst herauszustellen.

2)  Die Mieter sind rechtzeitig vor Durchführung der
Arbeiten zu verständigen, ggf. durch Aushang im
Treppenhaus oder auch individuelle Terminvereinbarung
mit dem einzelnen Mieter.

3)  Arbeiten sind gemäß bauzeitenplan durchzuführen.
Sofern die Frist aus Gründen, die der AN nicht zu
vertreten hat, nicht einzuhalten ist, ist der AG
unverzüglich zu unterrichten.

4)  Möbel und sonstiges Mietereigentum, Bodenflächen
und angrenzende Bauteile etc. im Bereich der
auszuführenden Arbeiten und ggfs. im Treppenhaus sind
durch Folie, evtl. Schaltafeln oder Ähnliches zu
schützen.

A3) PREISE

Die, für die Ausführung von Leistungen nach diesem EPA,
hier festgeschriebenen Preise gelten für
Reparaturarbeiten bis zum Rechnungsbetrag von höchstens
3.000,- EURO einschl. Mehrwertsteuer je
Einzeleinzelfall.

Soweit und sobald Überschreitungen absehbar sind, ist
hierüber der Abteilung Einkauf des AG ein schriftliches
Angebot einzureichen und eine gesonderte Vereinbarung
zu treffen.

In den Einheitspreisen sind sämtliche Kosten, wie
Lohn-, Material- und Nebenkosten enthalten,
insbesondere auch:

1)  Koordination / Terminabsprache(n) mit dem(den)
Mieter(n) / Kundenbetreuer(n) /  Bauleiter(n)

2)  sämtliche Fahrt- und Transportkosten,

3)  sämtliche tariflichen Zulagen wie z.B. Schmutz-
und Staubzulagen, Zulagen für ekelerregende Arbeiten
etc.,

4)  die Gestellung, Vorhaltung und spurlose
Entfernung aller erforderlichen Gerüste und
Absperrungen (ggf. auch Warnschilder) bis zu einer Höhe
der Arbeitsbühne von 2 m; die Mitbenutzung der Gerüste
ist allen mit Reparaturarbeiten beschäftigten Firmen
kostenlos zu gestatten,

5)  Befestigungsmittel aller Art; Hilfsstoffe wie
Nägel, Bindedraht und Kleinmaterial, sowie alle
Baustoffe, die zur kompletten Erstellung der Leistung
erforderlich sind,

6)  die Abdeckung von Einrichtungsgegenständen zum
Schutz vor Beschädigung und Verschmutzung

7)  das, ggf. tägliche, Säubern der Arbeitsstelle

8)  der Ausbau und Abtransport sowie die
ordnungsgemäße Entsorgung, einschließlich Kippgebühren,
sämtlichen Bauschutts und aller alter, schadhafter
Teile. Teile, für die sich der AG eine generelle oder
einzelfallbezogene Prüfung vorbehalten hat, sind bis zu
diesem Zeitpunkt, längstens jedoch für die Dauer von 10
Wochen, vom AN vorzuhalten und dürfen erst danach
entsorgt werden.

9)  Alle weiteren Nebenleistungen, die zur Erfüllung
der in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, dass die Leistungen
durchgeführt wurden.

Das testierte Aufmaß bzw. die Bestätigung ist vom AN
mit der Schlussrechnung einzureichen. Ausgenommen
hiervon sind Vorgänge, die über unsere
Handwerkerkopplung  (HWK) abgerechnet werden; in diesen
Fällen sind die Aufmaße/Bestätigungen vom AN, im Rahmen
der gesetzlichen Vorschriften, vorzuhalten und, auf
Verlangen  des AG, jederzeit innerhalb von 7
Kalendertagen zur Prüfung einzureichen.

Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen. Dabei geben wir
innerhalb unserer EPAs dementsprechend
umweltverträgliche Produkte als Standard vor und
verweisen auf die sachgemäße Handhabung und Entsorgung
im Rahmen der von uns beauftragten Arbeiten.

A6) SONSTIGES

Die in diesen Bedingungen festgelegten Pflichten hat
der AN jedem Dritten aufzuerlegen, dessen er sich zur
Erfüllung dieser Pflichten bedient. Die
Einheitspreisabkommen dürfen weder ganz noch teilweise
in irgendeiner Form Dritten entgeltlich oder
unentgeltlich zugänglich gemacht werden

*Hinweis*
B)  ALLGEMEINE TECHNISCHE VORBEMERKUNGEN FÜR
EINHEITSPREISABKOMMEN
=======================================================
============================

B1) ALLGEMEINES

Für Lieferung und Ausführung gelten neben dem
Leistungsverzeichnis:

1.  die neuesten DIN-Vorschriften, VDE- und
VDI-Richtlinien

2.  die Vorschriften der zuständigen Behörden (z.B.
Bauaufsicht, Gewerbeaufsicht, Brandverhütung, TÜV,
Berufsgenossenschaften und Versorgungsbetriebe,

3.  die Bestimmungen der Gerüstbauordnung

4.  die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor, zu prüfen, ob der AN seinen
Pflichten nachgekommen ist. Hierzu kann der AG Einsicht
nehmen in die  vom AN nach öffentlich-rechtlichen
Vorschriften zu führenden  Nachweisbücher und in den
Genehmigungsbescheid der  angefahrenen
Abfallentsorgungsanlage, dessen Vorlage der  AN zu
bewirken hat.

Der AN hat zur Abdeckung aller - sowohl seiner als auch
die des AG sich aus der Abfallbeseitigung ergebenden
Haftungsrisiken unter Einschluss des Gewässerschäden-
Haftungsrisikos auf seine Kosten eine
Haftpflichtversicherung  in ausreichender Höhe für
Personen-, Sach- und  Vermögensschäden abzuschließen
und dem AG den Abschluss  auf Verlangen nachzuweisen.
Diese Regelung lässt die Haftung des AN unberührt.

B6) SCHADSTOFFE, insbesondere Asbest

Bekanntlich wurde bis in die 1980er Jahre hinein Asbest
als bevorzugter Baustoff bei Errichtung von Gebäuden
verwendet. Asbest war nicht nur als Baustoff in Beton
eingebunden. Er fand auch Verwendung bspw. in
speziellen Klebern für Fliesen oder anderen
Bodenbelägen oder in den zu verwendeten Bauteilen
selbst. Mit anderen Worten, Asbestfasern können
überall, insbesondere bei den älteren Gebäuden,
enthalten sein.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern

*Hinweis*
C) Gewerkespezifische Vorbemerkungen
=================================

Vor Beginn der Anstricharbeiten hat der AN alle zu
behandelnden Flächen auf etwaige Mängel zu überprüfen.
Sind sichtbare Mängel im Untergrund oder bei den
Vorleistungen zu erkennen oder Schäden an der fertigen
Leistung zu befürchten, ist der Auftragnehmer gemäß VOB
B DIN 1961  4 Nr. 3, sowie VOB C DIN 18363, 18364,
18366, 18350, Absatz 3.1.1. verpflichtet den
Kundenbetreuer bzw. Bauleiter schriftlich darauf
hinzuweisen.

Für alle Arbeiten sind handelsübliche, normgerechte
Materialien bester Fabrikate zu verwenden. Diese sind
in Originalgebinden an der Baustelle anzuliefern und
nach den Vorgaben des Herstellers zu verarbeiten. Bei
Beschichtungssystemen müssen die Stoffe von dem selben
Hersteller stammen.

Es sind, soweit wie möglich nur "umweltschonende" Lacke
und Farben zu verwenden. Die Vorgaben der
VOC-Decopaint-Richtlinie 2010 sind bei der Lackauswahl
zu berücksichtigen.

Für die allgemeinen Anstricharbeiten können die
Erzeugnisse folgender Firmen eingesetzt werden:

  Brillux
  Caparol
  STO
  Herbol
  Sikkens
  oder gleichwertig

Für die Untergrundbehandlung und die Anstrichaufbauten
sind die Richtlinien der Werkstoffhersteller zu
beachten.

Die Farbtöne sind in Absprache mit der Bauleitung
festzulegen. Für farbige Dispersions - Anstrichsysteme,
einschl. deren Putze, gelten folgende Farbtonstufen:

hell getönt  Hellbezugswert  65 %

mittel getönt  Hellbezugswert  64,9 % - 25 %

satt getönt  Hellbezugswert  24,9 %

Die Bauleitung behält sich vor, von allen zur Anwendung
kommenden Stoffen Proben zu entnehmen und auf Qualität
und Eignung untersuchen zu lassen.

Erläuterung der Qualitätsstufen für Spachtelarbeiten:

Qualitätsstufe 2: Standardverspachtelung (Für übliche
optische Anforderungen an Wand und Deckenflächen.)

Die Verspachtelung nach Q2 umfasst die
Grundverpachtelung (Q1) sowie das Nachspachteln
(Feinspachteln bzw. Finish), bis ein stufenloser
Übergang zum Putz oder zur Plattenoberfläche erreicht
ist. Es dürfen keine Bearbeitungsabdrücke oder
Spachtelgrate sichtbar bleiben. Ansonsten sind die
betroffenen Bereiche zu schleifen. Für Oberflächen, an
die übliche optische Anforderungen gestellt werden.
Geeignet bei Bekleidung mit Raufasertapeten, für matte,
mittel und grob strukturierte Anstriche und Dekorputze
>1mm.

Qualitätsstufe 3: Sonderverspachtelung (Für erhöhte
optische Anforderungen an die gespachtelte Oberfläche.)

Die Verspachtelung nach Q3 umfasst die
Standardverspachtelung Q2 mit einem zusätzlich
breiteren Ausspachteln der Fugen sowie einem scharfen
Abziehen der gesamten Oberfläche mit Spachtelmasse zum
Porenverschluss. Bei Bedarf, d. h. bei Vorhandensein
von Spachtelgraten, sind die gespachtelten Flächen zu
schleifen. Für Oberflächen, an die erhöhte optische
Anforderungen gestellt werden. Geeignet für fein
strukturierte Bekleidungen und matte Anstriche sowie
Dekorputze <1mm Korn.

Dem Einheitspreisabkommen liegen die "Zusätzlichen
Vertragsbedingungen" (Z-VOB/B) und die VOB Teil B und
Teil C mit allen darin genannten Normen in der jeweils
neuesten Fassung zugrunde.

Darüber hinaus gelten für die Ausführung die
technischen Merkblätter des Bundesausschusses für Farbe
und Sachwertschutz.

Vor Anstrich auf Holz ist die Holzfeuchtigkeit
festzustellen. Bei einer höheren Feuchtigkeit als 15 %
darf nicht gestrichen werden.

Für die in der Leistungsbeschreibung genannten
Reinigungs-,Entschichtungs- und Entsorgungsarbeiten
verweisen wir auf die gültigen Gesetze, örtlichen
Verordnungen, Satzungen und Transportbestimmungen.

Rauchmelder sind -pfleglich- von der Decke abzunehmen
und in Absprache mit der Bauleitung auf der Baustelle
zu lagern. Dies ist als Nebenleistung in den EPA
Preisen enthalten und wird nicht zusätzlich vergütet.

Sollten im Rahmen der Arbeiten Gefahrstoffe, wie etwa
asbesthaltige Materialien  aufgefunden werden oder nur
der Verdacht darauf bestehen, ist vor Wiederaufnahme
der Arbeiten umgehend die Bauleitung zu verständigen.

Bei Leistungen, die nach Fertigstellung nicht mehr
sichtbar bzw. prüfbar sind, ist durch den AN eine
Fotodokumentation den Abrechnungsunterlagen
unaufgefordert beizulegen. Ansonsten können die
Leistungen nicht vergütet werden.

Es sollen Materialien verwendet werden die unter
ökonomisch,-ökologischen Gesichtspunkten ausgewählt
sind und dem Thema Nachhaltigkeit entsprechen. Farben
und Lacke müssen frei von Konservierung,- und
Lösungsmitteln sowie Weichmachern sein. Die verwendeten
Materialien sind mit dem Abzeichen Blauer Engel und
ggf. dem TÜV Süd Siegel verifiziert. Sie müssen u.a.
emissionsarm, schadstoffarm und gesundheitlich
unbedenklich sein. Tapeten und Raufaser müssen unter
Verwendung einem hohen Altpapieranteil (Papiertapeten)
bzw. 100% aus Altpapier (Raufaser) bestehen.
Nachweise sind auf Anfrage des AG vorzulegen

### Bereich 01 Malerarbeiten innen

#### Abschnitt 01.01 An- und Abfahrten

**01.01.0010 An- und Abfahrten**
*** Bedarfsposition ohne GB
An- und Abfahrten, Wartezeiten, Schäden
überprüfen/feststellen.

(Nur für Reparaturarbeiten. Bei Arbeiten in
Leerwohnungen wird keine Anfahrtpauschale vergütet)

Diese Position wird nur einmal je Massnahme vergütet.
Sollten die Reparaturarbeiten über  die Gesamtsumme von
300,00 _ zzgl. Mehrwertsteuer hinaus gehen, entfällt
diese Position ebenfalls.
Menge: 1,000 psch

#### Abschnitt 01.02 Allgemeine Vorarbeiten

**01.02.0005 Feuchtigkeitsmessung**
*** Bedarfsposition ohne GB
Feuchtigkeitsmessung an betroffenen Wand oder
Deckenflächen durchführen.
Menge: 1,000 psch

**01.02.0010 Flächen mit Folie schützen**
*** Bedarfsposition ohne GB
Abdeckfolie liefern und Bodenflächen, Treppen, Fenster
etc. abdecken und vor Verschmutzung schützen.
Eventuelle Abklebearbeiten sowie die Entsorgung nach
Abschluss der Arbeiten sind in den Preis
einzukalkulieren.
Menge: 1,000 m²

**01.02.0020 Flächen mit Filzpappe schützen**
*** Bedarfsposition ohne GB
Filzpappe liefern und Bodenflächen abdecken und vor
Verschmutzung schützen.  Eventuelle Abklebearbeiten
sowie die Entsorgung nach Abschluss der Arbeiten sind
in den Preis einzukalkulieren.
Menge: 1,000 m²

**01.02.0030 Raufasertapeten entfernen**
*** Bedarfsposition ohne GB
Decken- oder Wandflächen restlos von alten,
vorhandenen, unter Umständen mehrlagigen und / oder
gestrichenen Raufasertapeten befreien. Die Entsorgung
dieser ist in den Preis einzukalkulieren
Menge: 1,000 m²

**01.02.0040 Raufasertapeten mit scheuerbeständigem Anstrich entfernen**
*** Bedarfsposition ohne GB
Decken- oder Wandflächen restlos von alten,
vorhandenen, unter Umständen mehrlagigen mit einer
Farbe der NAK 1 bzw. 2 gestrichenen Raufasertapeten
befreien. Die Entsorgung dieser ist in den Preis
einzukalkulieren
Menge: 1,000 m²

**01.02.0050 Tapeten allgemein, entfernen**
*** Bedarfsposition ohne GB
Decken- oder Wandflächen restlos von alten,
vorhandenen, unter Umständen mehrlagigen und / oder
gestrichenen Tapeten jeder Art (außer Raufaser)
befreien. Die Entsorgung dieser ist in den Preis
einzukalkulieren
Menge: 1,000 m²

**01.02.0060 Deckenflächen abwaschen**
*** Bedarfsposition ohne GB
Deckenflächen abwaschen, schadhafte Stellen abkratzen
und kleine Schäden ausbessern. Nicht zu behandelnde
Wandbeläge sind, wenn vorhanden, zu schonen.
Menge: 1,000 m²

**01.02.0070 Leimfarben entfernen**
*** Bedarfsposition ohne GB
Decken- oder Wandflächen restlos von Leimfarbschichten
und abplatzenden Mischbinderfarbsschichten
befreien.Farbschichten einweichen, vollständig
entfernen undnachwaschen. Die Entsorgung dieser ist in
den Preis einzukalkulieren
Menge: 1,000 m²

**01.02.0080 Hartschaum- und Kunststoffplatten entfernen**
*** Bedarfsposition ohne GB
Deckenflächen von Hartschaum- bzw. Kunststoffplatten
befreien und eventuelle Kleberreste entfernen. Die
Entsorgung dieser ist in den Preis einzukalkulieren
Menge: 1,000 m²

**01.02.0090 Befestigungsmittel entfernen**
*** Bedarfsposition ohne GB
- ausschließlich für Anstricharbeiten ohne
Spachtelarbeiten -

Alte, unbrauchbare Haken, Schrauben, Nägel oder
sonstige Befestigungsmittel entfernen und entstandene
Putzschäden beiarbeiten bzw. vorhandene Rückstände (z.
B. Klebereste) restlos entfernen.
Menge: 1,000 Stk

**01.02.0100 Gardinenleisten demontieren**
*** Bedarfsposition ohne GB
Alte und schadhafte Gardinenleisten demontieren und
entsorgen. Putzschäden beseitigen und Löcher
schliessen. Das Entfernen vorhandener Dübel,
Nägel,Haken, Schrauben oder sonstiger
Befestigungsmittel ist in den Preis einzukalkulieren.
Menge: 1,000 lfm

**01.02.0110 Schimmel entfernen**
*** Bedarfsposition ohne GB
- nur auf Anweisung der Bauleitung -
  VonSchimmel
befallene Wand- und Deckenflächen feucht mit
Zugelassenen Mitteln
  (z.B.  Isopropanol 80%)  entfernen.  Ausbreitung
von  Sporen (z.B. durch direktes
Besprühen der  befallenen, trockenen Fläche) ist zu
vermeiden.

  Das gewählte Material ist im HWK - Infofeld  der
Rechnung  anzugeben. Fotos des
  Schadens,  vor  und  nach der  Behandlung,  sind
im HWK - Dokumentordner der
Rechnung hochzuladen
Menge: 1,000 m²

**01.02.0120 Schimmel von Fensterwangen entfernen**
*** Bedarfsposition ohne GB
- nur auf Anweisung der Bauleitung -
  Von Schimmel
befallene Fensterwangen feucht mit Zugelassenen Mitteln
 (z.B.  Isopropanol 80%)  entfernen.  Ausbreitung
von  Sporen (z.B. durch direktes  Besprühen der
befallenen, trockenen Fläche) ist zu vermeiden.

  Das gewählte Material ist im HWK - Infofeld  der
Rechnung  anzugeben. Fotos des
  Schadens,  vor  und  nach der  Behandlung,  sind
im HWK - Dokumentordner der
Rechnung hochzuladen
Menge: 1,000 lfm

#### Abschnitt 01.03 Putzschäden beseitigen

**01.03.0010 Putz > 0,01 m² bis 0,10 m² beiarbeiten**
*** Bedarfsposition ohne GB
Losen, schadhaften Putz > 0,01 m² bis 0,10 m²
Flächengrösse an Decken- und Wandflächen entfernen und
mit Haftputzgips oder der vorhandenen Putzart
entsprechend an den vorhandenen Putz sauber anarbeiten.
Die Entsorgung nach Abschluss der Arbeiten sind in den
Preis einzukalkulieren.
Menge: 1,000 Stk

**01.03.0020 Putz > 0,10 m² bis 0,25 m² beiarbeiten**
*** Bedarfsposition ohne GB
Losen, schadhaften Putz > 0,10 m² bis 0,25 m²
Flächengrösse an Decken- und Wandflächen entfernen und
mit Haftputzgips oder der vorhandenen Putzart
entsprechend an den vorhandenen Putz sauber anarbeiten.
Die Entsorgung nach Abschluss der Arbeiten sind in den
Preis einzukalkulieren.
Menge: 1,000 Stk

**01.03.0030 Putz > 0,25 m² bis 0,50 m² beiarbeiten**
*** Bedarfsposition ohne GB
Losen, schadhaften Putz > 0,25 m² bis 0,50 m²
Flächengrösse an Decken- und Wandflächen entfernen und
mit Haftputzgips oder der vorhandenen Putzart
entsprechend an den vorhandenen Putz sauber anarbeiten.
Die Entsorgung nach Abschluss der Arbeiten sind in den
Preis einzukalkulieren.
Menge: 1,000 Stk

**01.03.0040 Putz > 0,50 m² bis 1,00 m² beiarbeiten**
*** Bedarfsposition ohne GB
Losen, schadhaften Putz > 0,50 m² bis 1,00 m²
Flächengrösse an Decken- und Wandflächen entfernen und
mit Haftputzgips oder der vorhandenen Putzart
entsprechend an den vorhandenen Putz sauber anarbeiten.
Die Entsorgung nach Abschluss der Arbeiten sind in den
Preis einzukalkulieren.
Menge: 1,000 Stk

**01.03.0050 Putz > 1,00 m² beiarbeiten**
*** Bedarfsposition ohne GB
Losen, schadhaften Putz > 1,00 m² Flächengrösse an
Decken- und Wandflächen entfernen und mit Haftputzgips
oder der vorhandenen Putzart entsprechend an den
vorhandenen Putz sauber anarbeiten. Die Entsorgung nach
Abschluss der Arbeiten sind in den Preis
einzukalkulieren.
Menge: 1,000 m²

**01.03.0060 Risse beiarbeiten**
*** Bedarfsposition ohne GB
Risse in Putzflächen V-förmig aufweiten, säubern,
fachgerecht mit elastischem Rissfüller verfüllen,
spachteln und nach Herstellervorgabe mit einem
Elastikgewebe armieren.
Menge: 1,000 lfm

**01.03.0070 beschädigte Feinschicht (Kalkputzflächen) erneuern**
*** Bedarfsposition ohne GB
beschädigte und lose "Feinputzschichten" an alten
Kalkputzflächen bis auf den zur erhaltenden Putz
abtragen. Flächen reinigen und grundieren. Haftputzgips
auftragen (Dicke ca. 5 bis 10 mm), an die vorhandenen
Flächen übergangslos angleichen, abziehen, filzen und
glätten.
Menge: 1,000 m²

**01.03.0080 Zulage: Armierungsgewebe**
*** Bedarfsposition ohne GB
- nur auf Anweisung der Bauleitung -

Als Zulage: Zusätzliches Einarbeiten von
Armierungsgewebe aus Glasfaser zur Rissvermeidung,
einschl. eventuell erforderlicher Gewebeecken.
Überlappung mindestens 10 cm.
Menge: 1,000 m²

#### Abschnitt 01.04 Wand- und Deckenflächen vorbehandeln

**01.04.0010 Flächen grundieren**
*** Bedarfsposition ohne GB
Wand- oder Deckenflächen mit einer für den Untergrund
geeigneten und dem weiteren Aufbau erforderlichen
Grundbeschichtung nach Herstellervorgabe grundieren.

Brillux  Lacryl Tiefgrund ELF 595 oder gleichwertig
Menge: 1,000 m²

**01.04.0020 Wandflächen pigmentiert grundieren**
*** Bedarfsposition ohne GB
-nur auf Anweisung der Bauleitung-

Wandflächen auf vorbereitetem Untergrund mit weiss
pigmentierter Grundierung als Sauberkeitsanstrich
gleichmässig beschichten.

Brillux  Haftgrund ELF 3720 oder gleichwertig
Menge: 1,000 m²

**01.04.0030 Nikotinflächen isolieren**
*** Bedarfsposition ohne GB
Durchgeschlagene Nikotinstellen, an Decken-, oder
Wandflächen, mit einem Isolieranstrich deckend und nach
Herstellervorgabe behandeln.

Brillux  Isogrund 924 oder gleichwertig
Menge: 1,000 m²

**01.04.0040 Wasserflecken isolieren**
*** Bedarfsposition ohne GB
Durchgeschlagene Feuchtigkeitsstellen, an Decken-, oder
Wandflächen, mit einem Isolieranstrich deckend und nach
Herstellervorgabe behandeln.

Brillux  Isogrund 924 oder gleichwertig
Menge: 1,000 m²

**01.04.0050 Flächen spachteln**
*** Bedarfsposition ohne GB
-nur auf Anweisung der Bauleitung-

Wand- oder Deckenflächen vollflächig mit einer
geeigneten Spachtelmasse nach Herstellervorgabe
entsprechend der Qualitätsstufe Q2 spachteln, glätten
und planschleifen einschl. vorheriger Grundierung.
Das entfernen vorhandener Dübel, Nägel, Haken,
Schrauben oder sonstige Befestigungsmittel ist in den
Preis einzukalkulieren.

Brillux  Lacryl Tiefgrund ELF 595  oder
gleichwertig

Brillux  Füll- und Spachtelmasse 143  oder
gleichwertig
Menge: 1,000 m²

**01.04.0060 Flächen fleckspachteln**
*** Bedarfsposition ohne GB
-nur auf Anweisung der Bauleitung-

Wand- oder Deckenflächen nach Erfordernis mit einer
geeigneten Spachtelmasse nach Herstellervorgabe
fleckspachteln und glätten einschl. Grundierung.
Bei der Fleckspachtelung sind 25% der abzurechnenden
Fläche zu spachteln.
Das entfernen vorhandener Dübel, Nägel, Haken,
Schrauben oder sonstige Befestigungsmittel ist in den
Preis einzukalkulieren.

Brillux  Lacryl Tiefgrund ELF 595  oder
gleichwertig

Brillux  Füll- und Spachtelmasse 143  oder
gleichwertig
Menge: 1,000 m²

**01.04.0070 Plastischen Wandbelag spachteln u. grundieren**
*** Bedarfsposition ohne GB
-nur auf Anweisung der Bauleitung-

Vorhandenen plastischen Wandbelag abschleifen,
spachteln und übergangsfrei an allen angrenzenden
Flächen planschleifen und anschliessend mit Tiefgrund
abbinden.
Das entfernen vorhandener Dübel, Nägel, Haken,
Schrauben oder sonstige Befestigungsmittel ist in den
Einheitspreis einzukalkulieren.

Grundbeschichtung:
Brillux  Haftgrund 3720 oder gleichwertig

Spachtelung:
Brillux  Füll- und Spachtelmasse 143  oder
gleichwertig

Nachbehandlung:
Brillux  Lacryl Tiefgrund ELF 595  oder
gleichwertig
Menge: 1,000 m²

#### Abschnitt 01.05 Wand- und Deckenflächen tapezieren und/oder streichen

**01.05.0010 Flächen m. Dispersionsfarbe streichen**
*** Bedarfsposition ohne GB
Wand-, und Deckenflächen auf vorbereitetem Untergrund
mit Dispersionsfarbe für Innen deckend beschichten.

Brillux  Malerweiß LF  oder gleichwertig

Nassabriebbeständigkeit: Klasse 3

Farbton: weiss oder hellgetönt
Menge: 1,000 m²

**01.05.0020 Flächen m. Latexfarbe streichen**
*** Bedarfsposition ohne GB
Decken-, und Wandflächen auf vorbereitetem Untergrund
mit scheuerbeständiger Dispersionsfarbe, seidenglänzend
oder hochglänzend, deckend beschichten.

Brillux  Hochglanzlatex  ELF 996  oder gleichwertig

Nassabriebbeständigkeit: Klasse 1

Farbton: weiss oder hellgetönt
Menge: 1,000 m²

**01.05.0030 Flächen mit Profungit Schimmelschutzfarbe streichen**
*** Bedarfsposition ohne GB
Wand-, und Deckenflächen mit Profungit
Schimmelschutzfarbe nach Herstellervorgabe beschichten.

USP  Profungit Schimmelschutzfarbe

Nassabriebbeständigkeit: Klasse 1

Farbton: weiß
Menge: 1,000 m²

**01.05.0031 Flächen mit Schimmelschutzfarbe streichen**
*** Bedarfsposition ohne GB
Wand-, und Deckenflächen mit  Schimmelschutzfarbe nach
Herstellervorgabe beschichten.

Brillux  Schimmelschutzfarbe 930 oder gleichwertig

Nassabriebbeständigkeit: Klasse 2

Farbton: weiß
Menge: 1,000 m²

**01.05.0040 Flächen mit Raufaser tapezieren und streichen**
*** Bedarfsposition ohne GB
Raufaser liefern. Decken- und Wandflächen mit Tiefgrund
grundieren und auf vorbereitetem Untergrund mit
Raufaser tapezieren. Anschließend Wand-, und
Deckenflächen auf vorbereitetem Untergrund mit
waschbeständiger Dispersionsfarbe für Innen deckend
beschichten.

Brillux  Lacryl Tiefgrund ELF 595  oder
gleichwertig

Brillux  Raufaser 51, grob  oder gleichwertig

Brillux  Malerweiß LF  oder gleichwertig

Nassabriebbeständigkeit: Klasse 3

Farbton: weiss oder hellgetönt
Menge: 1,000 m²

**01.05.0045 Zulage: Raufaser mit Schimmelschutzfarbe streichen**
*** Bedarfsposition ohne GB
Zulage zur Position 1.5.20

Die bereits mit Raufaser tapezierten Wand- und
Deckenflächen mit Profungit Schimmelschutzfarbe nach
Herstellervorgabe beschichten.

USP  Profungit Schimmelschutzfarbe

Nassabriebbeständigkeit: Klasse 1

Farbton: weiß
Menge: 1,000 m²

**01.05.0050 Anstrich Farbton -mittel getönt- als Zulage**
*** Bedarfsposition ohne GB
Als Zulage:

Mittel getönte Anstriche der
Nassabriebbeständigkeitsklasse 1,2 und 3
deckend auf Decken- oder Wandflächen ausführen.

Farbton: nach Angabe der Bauleitung
Menge: 1,000 m²

**01.05.0060 Anstrich Farbton -satt getönt- als Zulage**
*** Bedarfsposition ohne GB
Als Zulage:

Satt getönte Anstriche der
Nassabriebbeständigkeitsklasse 1,2 und 3
deckend auf Decken- oder Wandflächen ausführen.

Farbton: nach Angabe der Bauleitung
Menge: 1,000 m²

**01.05.0070 Anstrich Farbton -Vollton- als Zulage**
*** Bedarfsposition ohne GB
Als Zulage:

Vollton - Anstriche
der Nassabriebbeständigkeitsklasse 1,2 und 3 deckend
auf Decken- oder Wandflächen ausführen.

Farbton: nach Angabe der Bauleitung
Menge: 1,000 m²

**01.05.0080 Kellerflächen m. Dispersionsfarbe streichen**
*** Bedarfsposition ohne GB
Wand- und Deckenflächen in Kellerräumen, Waschküchen
und Trockenböden mit waschbeständiger Dispersionsfarbe
deckend streichen.

Brillux  Malerweiß ELF  oder  gleichwertig

Nassabriebbeständigkeit: Klasse 3

Farbton: weiss
Menge: 1,000 m²

**01.05.0090 Kellerflächen mit Kalkfarbe streichen**
*** Bedarfsposition ohne GB
-nur auf  Anweisung der Bauleitung-

Wand- und Deckenflächen in Kellerräumen, Waschküchen
und Trockenböden mit Kalkfarbe im Kreuzgang deckend
beschichten. Den Untergrund gegebenenfalls leicht
anfeuchten.

Keim  Athenit-lucente oder gleichwertig

Farbton: weiss
Menge: 1,000 m²

**01.05.0100 Lackbänder erstellen**
*** Bedarfsposition ohne GB
Schmutz-, oder Lackbänder als Übergang von Decke zur
Wandfläche oder als Unterbrechung von Sockel- zu
Wandfläche bis 3 cm Breite erstellen

Farbton: nach Vorgabe der Bauleitung
Menge: 1,000 lfm

**01.05.0110 Tapeten liefern**
*** Bedarfsposition ohne GB
Tapeten bis zu einem Bruttopreis von 7,50 _ abzügl.
Rabatt pro Rolle liefern.
Menge: 1,000 Roll

**01.05.0120 Flächen m. bauseits gel. Tapeten tapezieren**
*** Bedarfsposition ohne GB
Wandflächen auf vorbereitetem Untergrund mit bauseits
gelieferten Tapeten fachgerecht  tapezieren.
Menge: 1,000 m²

**01.05.0130 Versiegelung mit Acrylat**
*** Bedarfsposition ohne GB
Fugen zwischen Putz-, Beton- und Gipskartonflächen oder
ähnlichen Baustoffen mit dauerelastischer
Acryl-Fugenmasse versiegeln, einschl. abkleben falls
erforderlich.

Brillux  Acryl-Dichtmasse 395  oder gleichwertig
Menge: 1,000 lfm

**01.05.0140 Glasgewebe verkleben und streichen**
*** Bedarfsposition ohne GB
Wandflächen mit Glasgewebe in exklusiver Struktur mit
Gewebekleber faltenfrei auf Stoß verkleben
einschließlich Lieferung.
Wandflächen auf tapeziertem Untergrund mit einer matten
Dispersionsfarbe nach Herstellervorgabe deckend
beschichten.

Tapezierung:

Brillux  CreaGlas Gewebekleber 377 oder gleichwertig
Brillux  CreaGlas Gewebes Art-Line oder gleichwertig

Beschichtung:

Brillux  Malerweiß LF oder gleichwertig

Nassabriebbeständigkeit: Klasse 3

Farbton: nach Angabe der Bauleitung
Menge: 1,000 m²

### Bereich 02 Lackierarbeiten innen und aussen

#### Abschnitt 02.01 Holzflächen bearbeiten

**02.01.0010 Holz - Türen und Zargen lackieren -innen-**
*** Bedarfsposition ohne GB
Zargen, Türen, Futter und Bekleidungen etc., innen,
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder gleichwertig

Zwischenbeschichtung:
Brillux  Hydro-PU-Tec Seidenmattlack 2088 oder
gleichwertig

Schlussbeschichtung:
Brillux  Hydro-PU-Tec Seidenmattlack 2088 oder
gleichwertig

Farbton: nach Angabe der Bauleitung
Menge: 1,000 m²

**02.01.0011 Holz - Türen Kassettentüren lackieren -innen-**
*** Bedarfsposition ohne GB
Türen, Futter und Bekleidungen stark profiliert etc.,
innen, wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder gleichwertig

Zwischenbeschichtung:
Brillux  Hydro-PU-Tec Seidenmattlack 2088 oder
gleichwertig

Schlussbeschichtung:
Brillux  Hydro-PU-Tec Seidenmattlack 2088 oder
gleichwertig

Farbton: nach Angabe der Bauleitung
Menge: 1,000 m²

**02.01.0020 Holz - Türen und Zargen lackieren -außen-**
*** Bedarfsposition ohne GB
Zargen, Türen, Futter und Bekleidungen etc., außen
(außerhalb des Gebäudes), wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder gleichwertig

Zwischenbeschichtung:
Brillux  Ventilack Seidenglanz 172 oder gleichwertig

Schlussbeschichtung:
Brillux  Ventilack Seidenglanz 172 oder gleichwertig

Farbton: nach Angabe der Bauleitung
Menge: 1,000 m²

**02.01.0030 Holz - Fenster lackieren -innen-**
*** Bedarfsposition ohne GB
Fenster- und Balkontürflächen (bis zu drei Flügeln je
Fenster- oder Balkontürelement einsch. der
Oberlichter), innen, wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Vorlack Tix 120 oder gleichwertig

Zwischenbeschichtung:
Brillux  Ventilack Seidenglanz 172 oder gleichwertig

Schlussbeschichtung:
Brillux  Ventilack Seidenglanz 172 oder gleichwertig

Farbton: nach Angabe der Bauleitung
Menge: 1,000 m²

**02.01.0040 Holz - Fenster lackieren -außen-**
*** Bedarfsposition ohne GB
Fenster- und Balkontürflächen, einschl.
Rolladenführungsleisten falls vorhanden und
Wasserschenkel (bis zu drei Flügeln je Fenster- oder
Balkontürelement einsch. der Oberlichter), außen
(außerhalb des Gebäudes), wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder gleichwertig

Zwischenbeschichtung:
Brillux  Ventilack Seidenglanz 172 oder gleichwertig

Schlussbeschichtung:
Brillux  Ventilack Seidenglanz 172 oder gleichwertig

Farbton: nach Angabe der Bauleitung
Menge: 1,000 m²

**02.01.0050 Zulage Fensteranstrich mehr als drei Flügel**
*** Bedarfsposition ohne GB
Für Fenster mit mehr als drei Flügeln einschl. der
Oberlichter.
Menge: 1,000 m²

**02.01.0060 Zulage Fensteranstrich Mehraufwand bei Sprosseneinteilung**
*** Bedarfsposition ohne GB
Für Fenster mit zusätzlicher Sprosseneinteilungen
Menge: 1,000 m²

**02.01.0070 Holz - Wasserschenkel lackieren**
*** Bedarfsposition ohne GB
Wasserschenkel wie folgt behandeln:

Offene Fugen und Gehrungen sind zu verleimen.
Die Grundbeschichtung ist an allen Pfosten bis zu einer
Höhe von 10 cm aufzubringen.
Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.

Sämtliche Arbeiten wie das Entfernen von Altanstrichen,
das Schleifen und Spachteln von Holzflächen und
notwendige zusätzliche Grundier-, Zwischen- und
Schlussbeschichtungen sind in den Preis
einzukalkulieren.
einschl. aller Nebenarbeiten

Grundbeschichtung:
Brillux  Impredur Grund 835 oder gleichwertig

Zwischenbeschichtung:
Brillux  Impredur Ventilack 822 oder gleichwertig

Schlussbeschichtung:
Brillux  Impredur Ventilack 822 oder gleichwertig

Farbton: nach Angabe der Bauleitung
Menge: 1,000 m

**02.01.0080 Holz - Fussleisten u. Viertelstäbe lackieren**
*** Bedarfsposition ohne GB
Fussleisten bis 10 cm höhe und, falls vorhanden,
Viertelstäbe lackieren.

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder gleichwertig

Zwischenbeschichtung:
Brillux  Hydro-PU-Tec Seidenmattlack 2088 oder
gleichwertig

Schlussbeschichtung:
Brillux  Hydro-PU-Tec Seidenmattlack 2088 oder
gleichwertig

Farbton: nach Angabe der Bauleitung
Menge: 1,000 m

**02.01.0090 Holz - Böden lackieren**
*** Bedarfsposition ohne GB
Holz - Böden in Wohnungen, Treppenhäusern etc. wie
folgt behandeln:

Den vorhandenen Altanstrich auf Haft- und Tragfähigkeit
prüfen. Ein nicht tragfähiger Untergrund ist
vollständig, wenn erforderlich auch ganzflächig, nach
Art des Bieters zu entfernen. Flächen sind zu reinigen,
anzulaugen und aufzurauhen. Vorhandene Übergänge zur
Altbeschichtung sind beizuschleifen und zu spachteln.
Freigelegte Flächen sind zu grundieren. Fugen, Löcher
und
Risse sind mit Holzspachtel auszuspachteln.
Sämtliche Arbeiten wie das Entfernen von Altanstrichen,
das Schleifen und Spachteln von Holzflächen und
notwendige zusätzliche Grundier-, Zwischen- und
Schlussbeschichtungen sind in den Preis
einzukalkulieren.
einschl. aller Nebenarbeiten

Grundbeschichtung:
Brillux  2K-Aqua Epoxi-Primer 2373 oder siehe Tabelle
  C)
GEWERKESPEZIFISCHE VORBEMERKUNGEN Abs.4

Zwischenbeschichtung:
Brillux  2K-Durapur 7741 oder siehe Tabelle
  C)
GEWERKESPEZIFISCHE VORBEMERKUNGEN Abs.4

Schlussbeschichtung:
Brillux  2K-Durapur 7741 oder siehe Tabelle
  C)
GEWERKESPEZIFISCHE VORBEMERKUNGEN Abs.4

Farbton: nach Angabe der Bauleitung
Menge: 1,000 m²

**02.01.0091 Holz - Trittstufen lackieren**
*** Bedarfsposition ohne GB
Holz Trittstufen wie folgt behandeln:

Den vorhandenen Altanstrich auf Haft- und Tragfähigkeit
prüfen. Ein nicht tragfähiger Untergrund ist
vollständig, wenn erforderlich auch ganzflächig, nach
Art des Bieters zu entfernen. Flächen sind zu reinigen,
anzulaugen und aufzurauhen. Vorhandene Übergänge zur
Altbeschichtung sind beizuschleifen und zu spachteln.
Freigelegte Flächen sind zu grundieren. Fugen, Löcher
und
Risse sind mit Holzspachtel auszuspachteln.
Sämtliche Arbeiten wie das Entfernen von Altanstrichen,
das Schleifen und Spachteln von Holzflächen und
notwendige zusätzliche Grundier-, Zwischen- und
Schlussbeschichtungen sind in den Preis
einzukalkulieren.
einschl. aller Nebenarbeiten

Grundbeschichtung:
Brillux  2K-Aqua Epoxi-Primer 2373 oder siehe Tabelle
  C)
GEWERKESPEZIFISCHE VORBEMERKUNGEN Abs.4

Zwischenbeschichtung:
Brillux  2K-Durapur 7741 oder siehe Tabelle
  C)
GEWERKESPEZIFISCHE VORBEMERKUNGEN Abs.4

Schlussbeschichtung:
Brillux  2K-Durapur 7741 oder siehe Tabelle
  C)
GEWERKESPEZIFISCHE VORBEMERKUNGEN Abs.4

Farbton: nach Angabe der Bauleitung
Menge: 1,000 Stk

**02.01.0092 Holz - Setzstufen lackieren**
*** Bedarfsposition ohne GB
Holz Setzstufen, einschl. Wangen der Treppenläufe innen
und außen sowie Fussleisten und Viertelstäbe wie folgt
behandeln:

Den vorhandenen Altanstrich auf Haft- und Tragfähigkeit
prüfen. Ein nicht tragfähiger Untergrund ist
vollständig, wenn erforderlich auch ganzflächig, nach
Art des Bieters zu entfernen. Flächen sind zu reinigen,
anzulaugen und aufzurauhen. Vorhandene Übergänge zur
Altbeschichtung sind beizuschleifen und zu spachteln.
Freigelegte Flächen sind zu grundieren. Fugen, Löcher
und
Risse sind mit Holzspachtel auszuspachteln.
Sämtliche Arbeiten wie das Entfernen von Altanstrichen,
das Schleifen und Spachteln von Holzflächen und
notwendige zusätzliche Grundier-, Zwischen- und
Schlussbeschichtungen sind in den Preis
einzukalkulieren.
einschl. aller Nebenarbeiten

Grundbeschichtung:
Brillux  2K-Aqua Epoxi-Primer 2373 oder siehe Tabelle
  C)
GEWERKESPEZIFISCHE VORBEMERKUNGEN Abs.4

Zwischenbeschichtung:
Brillux  2K-Durapur 7741 oder siehe Tabelle
  C)
GEWERKESPEZIFISCHE VORBEMERKUNGEN Abs.4

Schlussbeschichtung:
Brillux  2K-Durapur 7741 oder siehe Tabelle
  C)
GEWERKESPEZIFISCHE VORBEMERKUNGEN Abs.4

Farbton: nach Angabe der Bauleitung
Menge: 1,000 Stk

**02.01.0100 Holz - Treppenstufen lackieren**
*** Bedarfsposition ohne GB
Holz Tritt- und Setzstufen, einschl. Wangen der
Treppenläufe innen und außen sowie Fussleisten und
Viertelstäbe wie folgt behandeln:

Den vorhandenen Altanstrich auf Haft- und Tragfähigkeit
prüfen. Ein nicht tragfähiger Untergrund ist
vollständig, wenn erforderlich auch ganzflächig, nach
Art des Bieters zu entfernen. Flächen sind zu reinigen,
anzulaugen und aufzurauhen. Vorhandene Übergänge zur
Altbeschichtung sind beizuschleifen und zu spachteln.
Freigelegte Flächen sind zu grundieren. Fugen, Löcher
und
Risse sind mit Holzspachtel auszuspachteln.
Sämtliche Arbeiten wie das Entfernen von Altanstrichen,
das Schleifen und Spachteln von Holzflächen und
notwendige zusätzliche Grundier-, Zwischen- und
Schlussbeschichtungen sind in den Preis
einzukalkulieren.
einschl. aller Nebenarbeiten

Grundbeschichtung:
Brillux  2K-Aqua Epoxi-Primer 2373 oder siehe Tabelle
  C)
GEWERKESPEZIFISCHE VORBEMERKUNGEN Abs.4

Zwischenbeschichtung:
Brillux  2K-Durapur 7741 oder siehe Tabelle
  C)
GEWERKESPEZIFISCHE VORBEMERKUNGEN Abs.4

Schlussbeschichtung:
Brillux  2K-Durapur 7741 oder siehe Tabelle
  C)
GEWERKESPEZIFISCHE VORBEMERKUNGEN Abs.4

Farbton: nach Angabe der Bauleitung
Menge: 1,000 Stk

**02.01.0110 Holz - Treppengeländer lackieren**
*** Bedarfsposition ohne GB
Treppengeländer wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Zwischenbeschichtung:
Brillux  2K-Aqua Seidenmattlack 2388  oder siehe
Tabelle  C)
GEWERKESPEZIFISCHE VORBEMERKUNGEN Abs.4

Schlussbeschichtung:
Brillux  2K-Aqua Seidenmattlack 2388  oder siehe
Tabelle  C)
GEWERKESPEZIFISCHE VORBEMERKUNGEN Abs.4

Farbton: nach Angabe der Bauleitung

Das Aufmass erfolgt einseitig
Menge: 1,000 m²

**02.01.0120 Holz - Flächen sonstiger Art lackieren**
*** Bedarfsposition ohne GB
Sonstige Holzflächen innen wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder gleichwertig

Zwischenbeschichtung:
Brillux  Hydro-PU-Tec Seidenmattlack 2088 oder
gleichwertig

Schlussbeschichtung:
Brillux  Hydro-PU-Tec Seidenmattlack 2088 oder
gleichwertig

Farbton: nach Angabe der Bauleitung
Menge: 1,000 m²

**02.01.0130 Holz - Flächen lasieren**
*** Bedarfsposition ohne GB
Naturholzflächen jeglicher Art wie folgt behandeln:

Den vorhandenen Altanstrich auf Haft- und Tragfähigkeit
prüfen. Ein nicht haft- und tragfähiger Untergrund ist
vollständig, wenn erforderlich auch ganzflächig, nach
Art des Bieters zu entfernen. Flächen sind zu reinigen,
anzulaugen und aufzurauhen. Freigelegte Flächen sind zu
grundieren. Sämtliche Arbeiten wie das Entfernen von
Altanstrichen, das Schleifen von Holzflächen und
notwendige zusätzliche Grundier-, Zwischen- und
Schlussanstriche sind in den Preis einzukalkulieren.
einschl. aller Nebenarbeiten

Grundbeschichtung:
Brillux  Lignodur VarioGuard Tix 510  oder siehe
Tabelle  C)
GEWERKESPEZIFISCHE VORBEMERKUNGEN Abs.4

Zwischenbeschichtung:
Brillux  Lignodur VarioGuard Tix 510  oder siehe
Tabelle  C)
GEWERKESPEZIFISCHE VORBEMERKUNGEN Abs.4

Schlussbeschichtung:
Brillux  Lignodur VarioGuard Tix 510  oder siehe
Tabelle  C)
GEWERKESPEZIFISCHE VORBEMERKUNGEN Abs.4

Farbton: nach Angabe der Bauleitung
Menge: 1,000 m²

**02.01.0140 Holz - Rollladen lasieren**
*** Bedarfsposition ohne GB
Naturholz - Rollladen wie folgt behandeln

Den vorhandenen Altanstrich auf Haft- und Tragfähigkeit
prüfen. Ein nicht haft- und tragfähiger Untergrund ist
vollständig, wenn erforderlich auch ganzflächig, nach
Art des Bieters zu entfernen. Flächen sind zu reinigen,
anzulaugen und aufzurauhen. Freigelegte Flächen sind zu
grundieren. Sämtliche Arbeiten wie das Entfernen von
Altanstrichen, das Schleifen von Holzflächen und
notwendige zusätzliche Grundier-, Zwischen- und
Schlussanstriche sind in den Preis einzukalkulieren.
einschl. aller Nebenarbeiten

Grundbeschichtung:
Brillux  Lignodur VarioGuard Tix 510  oder siehe
Tabelle  C)
GEWERKESPEZIFISCHE VORBEMERKUNGEN Abs.4

Zwischenbeschichtung:
Brillux  Lignodur VarioGuard Tix 510  oder siehe
Tabelle  C)
GEWERKESPEZIFISCHE VORBEMERKUNGEN Abs.4

Schlussbeschichtung:
Brillux  Lignodur VarioGuard Tix 510  oder siehe
Tabelle  C)
GEWERKESPEZIFISCHE VORBEMERKUNGEN Abs.4

Farbton: nach Angabe der Bauleitung
Menge: 1,000 m²

#### Abschnitt 02.02 Metallflächen bearbeiten

**02.02.0010 Metall - Türen lackieren -innen-**
*** Bedarfsposition ohne GB
Metall - Türen, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder gleichwertig

Zwischenbeschichtung:
Brillux  Hydro-PU-Tec Seidenmattlack 2088 oder
gleichwertig

Schlussbeschichtung:
Brillux  Hydro-PU-Tec Seidenmattlack 2088 oder
gleichwertig

Farbton: nach Angabe der Bauleitung
Menge: 1,000 m²

**02.02.0020 Metall - Türen lackieren -aussen-**
*** Bedarfsposition ohne GB
Metall - Türen, aussen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder gleichwertig

Zwischenbeschichtung:
Brillux  Hydro-PU-Tec Seidenmattlack 2088 oder
gleichwertig

Schlussbeschichtung:
Brillux  Hydro-PU-Tec Seidenmattlack 2088 oder
gleichwertig

Farbton: nach Angabe der Bauleitung
Menge: 1,000 m²

**02.02.0030 Metall - Zargen lackieren**
*** Bedarfsposition ohne GB
Metall -Zargen innen bis zu einer Breite von 30 cm wie
folgt behandeln::

Den vorhandenen Altanstrich auf Haft- und Tragfähigkeit
prüfen. Ein nicht haft- und tragfähiger Untergrund ist
vollständig, wenn erforderlich auch ganzflächig, nach
Art des Bieters zu entfernen. Flächen sind zu reinigen,
gründlich zu entrosten hund aufzurauen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder gleichwertig

Zwischenbeschichtung:
Brillux  Hydro-PU-Tec Seidenmattlack 2088 oder
gleichwertig

Schlussbeschichtung:
Brillux  Hydro-PU-Tec Seidenmattlack 2088 oder
gleichwertig

Farbton: nach Angabe der Bauleitung
Menge: 1,000 m

**02.02.0040 Metall - Fenster lackieren**
*** Bedarfsposition ohne GB
Metall - Fenster, innen und außen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 1,000 m²

**02.02.0050 Metall - Geländer und Gitter lackieren -innen-**
*** Bedarfsposition ohne GB
Metall - Geländer und sonstiges Gitterwerk innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder gleichwertig

Zwischenbeschichtung:
Brillux  Hydro-PU-Tec Seidenmattlack 2088 oder
gleichwertig

Schlussbeschichtung:
Brillux  Hydro-PU-Tec Seidenmattlack 2088 oder
gleichwertig

Farbton: nach Angabe der Bauleitung

-Das Aufmass erfolgt einseitig-
Menge: 1,000 m²

**02.02.0060 Metall - Geländer und Gitter lackieren -außen-**
*** Bedarfsposition ohne GB
Metall - Geländer und sonstiges Gitterwerk aussen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder gleichwertig

Zwischenbeschichtung:
Brillux  Hydro-PU-Tec Seidenmattlack 2088 oder
gleichwertig

Schlussbeschichtung:
Brillux  Hydro-PU-Tec Seidenmattlack 2088 oder
gleichwertig

Farbton: nach Angabe der Bauleitung

-Das Aufmass erfolgt einseitig-
Menge: 1,000 m²

**02.02.0070 Metall - Flächen sonstiger Art lackieren -aussen-**
*** Bedarfsposition ohne GB
Sonstige Metallflächen, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 1,000 m²

**02.02.0080 Metall - Rohre, Flacheisen etc. lackieren -innen-**
*** Bedarfsposition ohne GB
Metallrohre bis 60 mm Durchmesser bzw. Seitenlänge,
Flacheisen bis 60 mm Breite und ähnliches innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 1,000 m

**02.02.0090 Metall - Rohre, Flacheisen etc. lackieren -aussen-**
*** Bedarfsposition ohne GB
Metallrohre bis 60 mm Durchmesser bzw. Seitenlänge,
Flacheisen bis 60 mm Breite und ähnliches aussen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Metallrohre bis 60 mm Durchmesser bzw. Seitenlänge,
Flacheisen bis 60 mm Breite und ähnliches innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 1,000 m

**02.02.0100 Heizkörperflächen lackieren**
*** Bedarfsposition ohne GB
Heizkörperflächen wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grund-, und Schlussbeschichtung:
Brillux  Lacryl Heizkörperlack 265 oder gleichwertig

Farbton: weiss

Aufmass nach Heizkörpertabelle
Menge: 1,000 m²

**02.02.0110 Heizungsrohre lackieren**
*** Bedarfsposition ohne GB
Heizungsrohre bis 50mm Durchmesser wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grund-, und Schlussbeschichtung:
Brillux  Lacryl Heizkörperlack 265 oder gleichwertig

Farbton: weiss
Menge: 1,000 m

**02.02.0120 Abflussrohr reinigen und streichen**
*** Bedarfsposition ohne GB
Guss - Rohre bis 15 cm Durchmesser wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 1,000 m

#### Abschnitt 02.03 Verzinkte Metallflächen bearbeiten

**02.03.0010 Verzinkte Metall - Geländer und Gitter lackieren**
*** Bedarfsposition ohne GB
Verzinkte Geländer und sonstiges Gitterwerk wie folgt
behandeln:

Verzinkte Stahlbleche und Stahlkonstruktionen durch
Reinigen und Anschleifen mit Metallreiniger oder
Netzmittel-Ammoniak-Wassergemisch vorbehandeln und
gründlich entrosten. Anschließend mit einem
Beschichtungsstoff für Zink beschichten.
Sämtliche Arbeiten wie das Entfernen von Altanstrichen,
das Schleifen und Spachteln von verzinkten Flächen und
notwendige zusätzliche Grundier-, Zwischen- und
Schlussanstriche sind in den Einheitspreis
einzukalkulieren.

Grundbeschichtung:
 Brillux  MP-Dickschicht 229 oder gleichwertig

Zwischenbeschichtung:
Brillux  MP-Dickschicht 229 oder gleichwertig

Schlussbeschichtung:
Brillux  MP-Dickschicht 229 oder gleichwertig

Farbton: nach Angabe der Bauleitung

- Das Aufmass erfolgt einseitig -
Menge: 1,000 m²

**02.03.0020 Verzinkte Metall - Zargen lackieren**
*** Bedarfsposition ohne GB
Verzinkte Metall -Zargen bis zu einer Abwicklung in der
Breite von 20 cm wie folgt behandeln:

Verzinkte Stahlbleche und Stahlkonstruktionen durch
Reinigen und Anschleifen mit Metallreiniger oder
Netzmittel-Ammoniak-Wassergemisch vorbehandeln und
gründlich entrosten. Anschließend mit einem
Beschichtungsstoff für Zink beschichten.
Sämtliche Arbeiten wie das Entfernen von Altanstrichen,
das Schleifen und Spachteln von verzinkten Flächen und
notwendige zusätzliche Grundier-, Zwischen- und
Schlussanstriche sind in den Einheitspreis
einzukalkulieren.

Grundbeschichtung:
 Brillux  MP-Dickschicht 229 oder gleichwertig

Zwischenbeschichtung:
Brillux  MP-Dickschicht 229 oder gleichwertig

Schlussbeschichtung:
Brillux  MP-Dickschicht 229 oder gleichwertig

Farbton: nach Angabe der Bauleitung
Menge: 1,000 m

**02.03.0030 Verzinkte Metall - Rohre, Flacheisen etc. lackieren**
*** Bedarfsposition ohne GB
Verzinkte Rohre bis 60 mm Durchmesser bzw. Seitenlänge,
Verzinkte Flacheisen bis 60 mm Breite und ähnliches wie
folgt behandeln:

Verzinkte Stahlbleche und Stahlkonstruktionen durch
Reinigen und Anschleifen mit Metallreiniger oder
Netzmittel-Ammoniak-Wassergemisch vorbehandeln und
gründlich entrosten. Anschließend mit einem
Beschichtungsstoff für Zink beschichten.
Sämtliche Arbeiten wie das Entfernen von Altanstrichen,
das Schleifen und Spachteln von verzinkten Flächen und
notwendige zusätzliche Grundier-, Zwischen- und
Schlussanstriche sind in den Einheitspreis
einzukalkulieren.

Grundbeschichtung:
 Brillux  MP-Dickschicht 229 oder gleichwertig

Zwischenbeschichtung:
Brillux  MP-Dickschicht 229 oder gleichwertig

Schlussbeschichtung:
Brillux  MP-Dickschicht 229 oder gleichwertig

Farbton: nach Angabe der Bauleitung
Menge: 1,000 m

**02.03.0040 Verzinkte Metall - Flächen lackieren**
*** Bedarfsposition ohne GB
Verzinkte Flächen, die nicht den anderen Positionen
zuzuordnen sind, wie folgt behandeln:

Verzinkte Stahlbleche und Stahlkonstruktionen durch
Reinigen und Anschleifen mit Metallreiniger oder
Netzmittel-Ammoniak-Wassergemisch vorbehandeln und
gründlich entrosten. Anschließend mit einem
Beschichtungsstoff für Zink beschichten.
Sämtliche Arbeiten wie das Entfernen von Altanstrichen,
das Schleifen und Spachteln von verzinkten Flächen und
notwendige zusätzliche Grundier-, Zwischen- und
Schlussanstriche sind in den Einheitspreis
einzukalkulieren.

Grundbeschichtung:
 Brillux  MP-Dickschicht 229 oder gleichwertig

Zwischenbeschichtung:
Brillux  MP-Dickschicht 229 oder gleichwertig

Schlussbeschichtung:
Brillux  MP-Dickschicht 229 oder gleichwertig

Farbton: nach Angabe der Bauleitung
Menge: 1,000 m²

### Bereich 03 Malerarbeiten aussen

#### Abschnitt 03.01 Balkon- und Fassadenflächen bearbeiten

**03.01.0010 Altbeschichtung vollständig abfräsen**
*** Bedarfsposition ohne GB
Altbeschichtung vollständig, nach Art des Bieters,
vollständig abfräsen und anschließend zur weiteren
Bearbeizung reinigen.
Die Entsorgung dieser ist in den Preis einzukalkulieren
Menge: 1,000 m²

**03.01.0020 Estrichflächen streichen**
*** Bedarfsposition ohne GB
Untergrund auf Eignung, Trag- und Haftfähigkeit prüfen.
Sinter- und minderfeste Schichten sowie
haftungsfeindliche Substanzen restlos nach Art des
Bieters entfernen. Bodenflächen ausreichend aufrauhen.
Grundbeschichtung mit einer auf den Untergrund und der
gewählten Beschichtung abgestimmten Grundierung.
Spachtelung kleinerer Fehlstellen und Risse mit einer
spachtelfähigen Mischung nach Herstellervorgabe.
Zwischen- und Schlussbeschichtung mit einem
1-Komponentigen Bodensiegel.

Grundbeschichtung:
Brillux  Floortec PU-Bodensiegel ELF 847  oder
gleichwertig

Spachtelung:
Brillux  Floortec PU-Bodensiegel ELF 847
  unter Zugabe von Quarzsand  oder
gleichwertig

Schlussbeschichtung:
Brillux  Floortec PU-Bodensiegel ELF 847  oder
gleichwertig

Farbton: nach Angabe der Bauleitung.
Menge: 1,000 m²

**03.01.0030 Estrichflächen spachteln und streichen**
*** Bedarfsposition ohne GB
- nur auf  Anweisung der Bauleitung -

Untergrund auf Eignung, Trag- sowie Haftfähigkeit
prüfen. Sinter- und minderfeste Schichten sowie
haftungsfeindliche Substanzen restlos entfernen.
Bodenflächen ausreichend aufrauhen. Grundbeschichtung
mit einer auf den Untergrund und der gewählten
Beschichtung zugelassenen Grundierung.
Kleinere Schäden und Risse sind mit einer geeigneten
Füllmasse des gewählten Beschichtungssystems nach
Herstellervorgabe zu verfüllen. Anschließend erfolgt
eine Verlaufsspachtelung mit geeigneten Materialien für
den entsprechenden Systemaufbau. Nach ausreichender
Durchhärtung der Verlaufsspachtelung erfolgt die
passende Schlusseschichtung des Untergrundes mit
geeignetem Beschichtungsstoff.

Grundbeschichtung:
Brillux  Floortec 2K-Basecon 825 oder gleichwertig

Verlaufsspachtelung:
Brillux  Floortec 2K-Basecon 825 + Basecon Ad 826 oder
gleichwertig

Schlussbeschichtung:
Brillux  Topcon F 828 oder gleichwertig

Farbton:  nach Angabe der Bauleitung.
Menge: 1,000 m²

**03.01.0040 Wandanschlüsse bearbeiten**
*** Bedarfsposition ohne GB
Wandanschlüsse der Pos. 3.1. 20  wie folgt behandeln:

Eine Beschichtung (Abwicklung ca. 20 cm) auftragen,
Polyester-Elastik Gewebe einlegen und nachstreichen. Es
ist Material gemäß dem in Pos. 3.1.20 angegebenen
System zu verwenden.
Menge: 1,000 lfm

**03.01.0050 Dekochips -als Zulage-**
*** Bedarfsposition ohne GB
-nur auf  Anweisung der Bauleitung-

Zulage für das gleichmäßige Einstreuen bzw. Einblasen
von Dekochips in die noch nasse Oberfläche der
vorgenannten Schlussbeschichtung und anschliessender
Versiegelung der Fläche mit einer matten, farblosen, 2K
PUR-Versiegelung.

Brillux  Floortec Dekochips 843 oder gleichwertig

Brillux  Floortec 2K-Purolid T 877 oder gleichwertig

Farbtöne der Chips nach Vorgabe der Bauleitung.
Menge: 1,000 m²

**03.01.0060 Aussenputzflächen (Balkone) Vorarbeiten**
*** Bedarfsposition ohne GB
Aussenputzflächen reinigen, lose Putz- und
Anstrichteile nach Art des Bieters entfernen.
Die Entsorgung dieser ist in den Preis einzukalkulieren
Menge: 1,000 m²

**03.01.0070 Aussenputzflächen (Balkone) Putzschäden beseitigen**
*** Bedarfsposition ohne GB
Scheiben- oder Reibeputz auf Silikat-, Kunstharz- oder
Silikonbasis auf den vorhandenen Unterputz nach
Herstellervorgabe aufbringen und endbehandeln, als
Reparaturputz. Der Putz ist sauber an die vorhandene
Fläche anzuarbeiten. Leibungen, Faschen etc. werden
nicht gesondert vergütet.
Menge: 1,000 m²

**03.01.0080 Aussenputzflächen (Balkone) Anstricharbeiten**
*** Bedarfsposition ohne GB
Wand-, und Deckenflächen auf vorbereitetem Untergrund
mit silikonverstärkter Fassadenfarbe für Außen nach
Herstellervorgabe deckend beschichten

Grundbeschichtung:
Brillux  Silicon-Grundierfarbe 917 oder gleichwertig

Zwischenbeschichtung:
Brillux  Silicon-Fassadenfarbe 918 oder gleichwertig

Schlussbeschichtung:
Brillux  Silicon-Fassadenfarbe 918 oder gleichwertig

Farbton:  nach Angabe der Bauleitung.
Menge: 1,000 m²

**03.01.0090 Sockel streichen**
*** Bedarfsposition ohne GB
Sockelflächen auf vorbereitetem Untergrund mit für den
Untergrund geeigneter Fassadenfarbe für Außen nach
Herstellervorgabe deckend beschichten

Farbton: nach Angabe der Bauleitung
Menge: 1,000 lfm

**03.01.0100 Sockel armieren und streichen**
*** Bedarfsposition ohne GB
Sockelarmierung mit WDVS Glasseidengewebe, ca. 10 cm
überlappend und mineralischem, faserverstärktem
Armierungsmörtel herstellen, anschließend die
Sockelfläche abfilzen und mit einem Fadssadenanstrich
beschichten

Schichtdicke: 3 - 4 mm

Brillux  WDVS Klebe- und Armierungsmörtel L3500 oder
gleichwertig
Brillux  WDVS Glasseidengewebe 3797 oder gleichwertig

Farbklassifizierung angepasst an örtlich Gegebenheiten

Farbton:  nach Angabe der Bauleitung.
Menge: 1,000 m²

USt %: 19,00
